# Betriebsdienst AS Rendsburg
Angebotsaufforderung (GAEB DA XML 3.2, DA83)
Projekt: B-12345-NLN
Währung: EUR
Auftraggeber: Autobahn GmbH des Bundes, Niederlassung Nord (Hamburg), Außenstelle Rendsburg, AdB-NL Nord, Ritterstr.10, 24768 Rendsburg, Ritterstraße 10, 24768 Rendsburg
Erstellt mit: GXML Toolbox V3.3 R20230829, iTWO_64 V25.0.650, 12.05.2026

## B4009102 RD-Winterdienst 2026 ff AM Schleswig
Datum: 12.05.2026

### Abschnitt 00 AM Schleswig - Fahrzeug (1)

#### Unterabschnitt 00.00 Winterdienst

**00.00.0001 Stellung, Vorhaltung, Betrieb eines WD- Fzg.**
Stellung, Vorhaltung,Unterhaltung und Betrieb eines Winterdienstfahrzeuges inkl. aller Treib- und Schmierstoffe, für den Einsatz von FS 30 Streuung einschließlich der Fahrer. Die Postition beinhaltet die Winterdienstsaison 2026/2027, 2027/2028, 2028/2029, 2029/2030.
Die Abrechnung erfolgt pro Fahrzeug mit 1,0 Stck je Monat innerhalb der jeweiligen Winterdienstsaison.
Menge: 24,000 St

**00.00.0002 Einweisung und Vorstellung der WD-Fahrzeuge**
Einweisung und Vorstellung des WD-Fahrzeuges
Vor jeder Winterdienstsaison wird eine Einweisung des vorgesehenden Winterdienstperonal durch die AM Schleswig durchgeführt. Bei der Einweisung stellt der AN dem AG das einzusetzende Fahrzeug vor. Sämtliche für den Winterdienst vorgesehenen Personen sowie Fahrzeuge sind für die Einweisung für die Dauer von ca. 3 Stunden vor Beginn der Winterdienstsaison auf die AM Schleswig zu entsenden. Die Vergütung erfolgt für das im Winterdienst einzusetzende Fahrzeug einschließlich des dafür vorgesehene Personals je Winterdienstsaison mit 1 Stück.
Menge: 4,000 St

**00.00.0003 An- und Abfahrt Einsatzort Betriebshof AM Schleswig**
An- und Abfahrt - Einsatzort Betriebshof AM Schleswig
An- und Abfahrt zum Winterdiesteinsatz nach Abruf des AG.
Vergütet wird 1 Stück An- und Abfahrt je Einsatz/Abruf, auch wenn ein Einsatz über 0:00 Uhr hinausgeht.
Menge: 65,000 St

**00.00.0004 Streuen Werktags 06:00 - 21:00 Uhr**
Streuen Werktags 6:00 - 21:00 Uhr
Streuen auf Bundesautobahnen von Montag bis Samstag in der Zeit von 6:00 bis 21:00 Uhr. Auch Einsatzzeiten wie  der Auf- und Abbau der Wintergeräte, die Beladung und Entleerung des Streuers, die Reinigung des Fahrzeuges und der Geräte sind in diese Position einzukalkulieren.
Menge: 300,000 h

**00.00.0005 Streuen Werktags 21:00 - 06:00 Uhr**
Streuen Werktags 21:00 bis 06:00 Uhr
wie Pos. 00.00.0004, jedoch in der Zeit von 21:00 - 06:00 Uhr
Menge: 200,000 h

**00.00.0006 Streuen Sonntags 0:00 - 24:00 Uhr**
Streuen Sonntags 0:00 bis 24:00 Uhr
wie Pos. 00.00.0004, jedoch Sonntags in der Zeit von 0:00 - 24:00 Uhr
Menge: 100,000 h

**00.00.0007 Streuen an Feiertagen 0:00 - 24:00 Uhr**
Streuen an Feiertagen 0:00 bis 24:00 Uhr
wie Pos. 00.00.0004, jedoch an gesetzlichen Feiertagen in der Zeit von 0:00 bis 24:00 Uhr
Menge: 80,000 h

**00.00.0008 Zulage Räumen u. Streuen Werktags 6:00 - 21:00 Uhr**
Zulage zu Pos. 00.00.0004.
Zulage für das gleichzeitige Räumen und Streuen
auf Bundesautobahnen von Montag bis Samstag in der Zeit von 6:00 bis 21:00 Uhr.
Menge: 100,000 h

**00.00.0009 Zulage Räumen u. Streuen Werktags 21:00 - 06:00 Uhr**
Zulage zu Pos. 00.00.0005.
Zulage für das gleichzeitige Räumen und Streuen
auf Bundesautobahnen von Montag bis Samstag in der Zeit von 21:00 - 06:00 Uhr.
Menge: 70,000 h

**00.00.0010 Zulage Räumen u. Streuen Sonntags 0:00 - 24:00 Uhr**
Zulage zu Pos. 00.00.0006.
Zulage für das gleichzeitige Räumen und Streuen
auf Bundesautobahnen Sonntags in der Zeit von 0:00 - 24:00 Uhr.
Menge: 70,000 h

**00.00.0011 Zulage Räumen u. Streuen an Feiertagen 0:00 - 24:00 Uhr**
Zulage zu Pos. 00.00.0007.
Zulage für das gleichzeitige Räumen und Streuen
auf Bundesautobahnen an gesetzlichen Feiertagen in der Zeit von 0:00 bis 24:00 Uhr
Menge: 50,000 h

**00.00.0012 Wartezeit**
Wartezeit, hierzu zählen Stunden wie, der Probelauf vor der Wintersaison, die Wartung bzw. Reparatur der Winterdienstgeräte.
Die angegebenen Stunden stellen eine näherungsweise Abschätzung da.
Menge: 80,000 h

**00.00.0013 Bereitstellung Fahrzeug für WD-Technik**
Bereitstellung des Fahrzeuges für die Erstinstallation der Winterdienst-Technik oder umfangreiche Reparaturen
Tagessatz ohne Personalgestellung
An- und Abfahrt zum Betriebshof wird gesondert vergütet
Menge: 4,000 d

### Abschnitt 01 AM Schleswig - Fahrzeug (2)

#### Unterabschnitt 01.00 Winterdienst

**01.00.0001 Stellung, Vorhaltung, Betrieb eines WD- Fzg.**
Stellung, Vorhaltung,Unterhaltung und Betrieb eines Winterdienstfahrzeuges inkl. aller Treib- und Schmierstoffe, für den Einsatz von FS 30 Streuung einschließlich der Fahrer. Die Postition beinhaltet die Winterdienstsaison 2026/2027, 2027/2028, 2028/2029, 2029/2030.
Die Abrechnung erfolgt pro Fahrzeug mit 1,0 Stck je Monat innerhalb der jeweiligen Winterdienstsaison.
Menge: 24,000 St

**01.00.0002 Einweisung und Vorstellung der WD-Fahrzeuge**
Einweisung und Vorstellung des WD-Fahrzeuges
Vor jeder Winterdienstsaison wird eine Einweisung des vorgesehenden Winterdienstperonal durch die AM Schleswig durchgeführt. Bei der Einweisung stellt der AN dem AG das einzusetzende Fahrzeug vor. Sämtliche für den Winterdienst vorgesehenen Personen sowie Fahrzeuge sind für die Einweisung für die Dauer von ca. 3 Stunden vor Beginn der Winterdienstsaison auf die AM Schleswig zu entsenden. Die Vergütung erfolgt für das im Winterdienst einzusetzende Fahrzeug einschließlich des dafür vorgesehene Personals je Winterdienstsaison mit 1 Stück.
Menge: 4,000 St

**01.00.0003 An- und Abfahrt Einsatzort Betriebshof AM Schleswig**
An- und Abfahrt - Einsatzort Betriebshof AM Schleswig
An- und Abfahrt zum Winterdiesteinsatz nach Abruf des AG.
Vergütet wird 1 Stück An- und Abfahrt je Einsatz/Abruf, auch wenn ein Einsatz über 0:00 Uhr hinausgeht.
Menge: 65,000 St

**01.00.0004 Streuen Werktags 06:00 - 21:00 Uhr**
Streuen Werktags 6:00 - 21:00 Uhr
Streuen auf Bundesautobahnen von Montag bis Samstag in der Zeit von 6:00 bis 21:00 Uhr. Auch Einsatzzeiten wie  der Auf- und Abbau der Wintergeräte, die Beladung und Entleerung des Streuers, die Reinigung des Fahrzeuges und der Geräte sind in diese Position einzukalkulieren.
Menge: 300,000 h

**01.00.0005 Streuen Werktags 21:00 - 06:00 Uhr**
Streuen Werktags 21:00 bis 06:00 Uhr
wie Pos. 00.00.0004, jedoch in der Zeit von 21:00 - 06:00 Uhr
Menge: 200,000 h

**01.00.0006 Streuen Sonntags 0:00 - 24:00 Uhr**
Streuen Sonntags 0:00 bis 24:00 Uhr
wie Pos. 00.00.0004, jedoch Sonntags in der Zeit von 0:00 - 24:00 Uhr
Menge: 100,000 h

**01.00.0007 Streuen an Feiertagen 0:00 - 24:00 Uhr**
Streuen an Feiertagen 0:00 bis 24:00 Uhr
wie Pos. 00.00.0004, jedoch an gesetzlichen Feiertagen in der Zeit von 0:00 bis 24:00 Uhr
Menge: 80,000 h

**01.00.0008 Zulage Räumen u. Streuen Werktags 6:00 - 21:00 Uhr**
Zulage zu Pos. 00.00.0004.
Zulage für das gleichzeitige Räumen und Streuen
auf Bundesautobahnen von Montag bis Samstag in der Zeit von 6:00 bis 21:00 Uhr.
Menge: 100,000 h

**01.00.0009 Zulage Räumen u. Streuen Werktags 21:00 - 06:00 Uhr**
Zulage zu Pos. 00.00.0005.
Zulage für das gleichzeitige Räumen und Streuen
auf Bundesautobahnen von Montag bis Samstag in der Zeit von 21:00 - 06:00 Uhr.
Menge: 70,000 h

**01.00.0010 Zulage Räumen u. Streuen Sonntags 0:00 - 24:00 Uhr**
Zulage zu Pos. 00.00.0006.
Zulage für das gleichzeitige Räumen und Streuen
auf Bundesautobahnen Sonntags in der Zeit von 0:00 - 24:00 Uhr.
Menge: 70,000 h

**01.00.0011 Zulage Räumen u. Streuen an Feiertagen 0:00 - 24:00 Uhr**
Zulage zu Pos. 00.00.0007.
Zulage für das gleichzeitige Räumen und Streuen
auf Bundesautobahnen an gesetzlichen Feiertagen in der Zeit von 0:00 bis 24:00 Uhr
Menge: 50,000 h

**01.00.0012 Wartezeit**
Wartezeit, hierzu zählen Stunden wie, der Probelauf vor der Wintersaison, die Wartung bzw. Reparatur der Winterdienstgeräte.
Die angegebenen Stunden stellen eine näherungsweise Abschätzung da.
Menge: 80,000 h

**01.00.0013 Bereitstellung Fahrzeug für WD-Technik**
Bereitstellung des Fahrzeuges für die Erstinstallation der Winterdienst-Technik oder umfangreiche Reparaturen
Tagessatz ohne Personalgestellung
An- und Abfahrt zum Betriebshof wird gesondert vergütet
Menge: 4,000 d
